# Anclaje químico estructural sobre hormigón, mediante cartucho de inyección de resina

- Propiedad del archivo: CYPE INGENIEROS, S.A.
- Formato: FIEBDC-3/2002
- Divisa: EUR
- Costes indirectos: 3.00 %
- IVA: 21.00 %

## E Estructuras

### EH Hormigón armado

#### EHW Anclajes estructurales

**EHW010** Ud Anclaje químico estructural sobre hormigón, mediante cartucho de inyección de resina.
Anclaje químico estructural realizado sobre hormigón de 20 N/mm² de resistencia característica mínima, mediante perforación de 10 mm de diámetro y 80 mm de profundidad, relleno del orificio con inyección de resina epoxi, libre de estireno, código de pedido 0903480001, WIT-PE 500 385ML "WÜRTH", y posterior inserción de elemento de fijación compuesto por varilla roscada de acero cincado calidad 5.8, código de pedido 5915108110, W-VD-A/S M8-20/100 "WÜRTH", de 8 mm de diámetro y 100 mm de longitud, tuerca y arandela.
Incluye: Replanteo de la posición del anclaje. Ejecución de la perforación. Limpieza del polvo resultante. Preparación del cartucho. Inyección de la resina. Inserción del elemento de fijación. Aplicación del par de apriete con llave dinamométrica. Limpieza de los restos sobrantes.
Criterio de medición de proyecto: Número de unidades previstas, según documentación gráfica de Proyecto.
Criterio de medición de obra: Se medirá el número de unidades realmente ejecutadas según especificaciones de Proyecto.

| Código | Ud | Descripción | Rendimiento | Precio | Importe |
|---|---|---|---|---|---|
| mt26wur020a | Ud | Cartucho a base de resina epoxi, libre de estireno, código de pedido 0903480001, WIT-PE 500 385ML "WÜRTH", de dos componentes, de 385 ml, con cánula mezcladora. (material) | 0.013 | 51.00 | 0.66 |
| mt26wur090a | Ud | Elemento de fijación compuesto por varilla roscada de acero cincado calidad 5.8, código de pedido 5915108110, W-VD-A/S M8-20/100 "WÜRTH", de 8 mm de diámetro y 100 mm de longitud, tuerca y arandela. (material) | 1.000 | 3.52 | 3.52 |
| op00tal010 |  | Taladro. | 1.000 | 0.00 | 0.00 |
| mo020 | h | Oficial 1ª construcción. (mano de obra) | 0.085 | 23.10 | 1.96 |
| mo112 | h | Peón especializado construcción. (mano de obra) | 0.085 | 22.05 | 1.87 |
| % | % | Costes directos complementarios | 2 % | 8.01 | 0.16 |
|  |  | Costes directos |  |  | 8.17 |
