# Anclaje mecánico en muro de fábrica

- Propiedad del archivo: CYPE INGENIEROS, S.A.
- Formato: FIEBDC-3/2002
- Divisa: EUR
- Costes indirectos: 3.00 %
- IVA: 21.00 %

## H Remates y ayudas

### HA Anclajes

#### HAF Sobre fábrica

**HAF010** Ud Anclaje mecánico en muro de fábrica.
Anclaje mecánico con taco de expansión de poliamida y tornillo de acero cincado, de cabeza avellanada, código de pedido 0912810405, W-UR 10x160 + Torn. ZN Avell. "WÜRTH", de 10 mm de diámetro y 160 mm de longitud, para fijación de elemento no estructural a muro de fábrica.
Incluye: Replanteo de la posición del anclaje. Ejecución de la perforación. Limpieza del polvo resultante. Introducción del anclaje. Atornillado. Limpieza de los restos sobrantes.
Criterio de medición de proyecto: Número de unidades previstas, según documentación gráfica de Proyecto.
Criterio de medición de obra: Se medirá el número de unidades realmente ejecutadas según especificaciones de Proyecto.

| Código | Ud | Descripción | Rendimiento | Precio | Importe |
|---|---|---|---|---|---|
| mt26wur300K | Ud | Anclaje mecánico con taco de expansión de poliamida y tornillo de acero cincado, de cabeza avellanada, código de pedido 0912810405, W-UR 10x160 + Torn. ZN Avell. "WÜRTH", de 10 mm de diámetro y 160 mm de longitud. (material) | 1.000 | 2.57 | 2.57 |
| op00tal010 |  | Taladro. | 1.000 | 0.00 | 0.00 |
| op00ato010 |  | Atornillador. | 1.000 | 0.00 | 0.00 |
| mo113 | h | Peón ordinario construcción. (mano de obra) | 0.033 | 21.69 | 0.72 |
| % | % | Costes directos complementarios | 2 % | 3.29 | 0.07 |
|  |  | Costes directos |  |  | 3.36 |
