# Anclaje químico en hormigón

- Propiedad del archivo: CYPE Ingenieros S.A.
- Formato: FIEBDC-3/2016
- Programa: Generador de precios de la construcción. CYPE Ingenieros, S.A.
- Fecha: 23/01/2025
- Divisa: EUR
- Costes indirectos: 3 %
- IVA: 21 %

## H Remates y ayudas

### HA Anclajes

#### HAH Sobre hormigón

**HAH020** Ud Anclaje químico en hormigón.
Anclaje químico "WÜRTH", formado por resina de viniléster, libre de estireno, código de pedido 0903450202, WIT-VM 250 330ML, aplicada mediante inyección, y posterior inserción de elemento de fijación de acero cincado calidad 5.8, código de pedido 5915108110, W-VD-A/S M8-20/100, para fijación de elemento no estructural a soporte de hormigón endurecido.
Incluye: Replanteo de la posición del anclaje. Ejecución de la perforación. Limpieza del polvo resultante. Inserción del elemento de fijación. Preparación del cartucho. Inyección de la resina. Aplicación del par de apriete con llave dinamométrica. Limpieza de los restos sobrantes.
Criterio de medición de proyecto: Número de unidades previstas, según documentación gráfica de Proyecto.
Criterio de medición de obra: Se medirá el número de unidades realmente ejecutadas según especificaciones de Proyecto.

| Código | Ud | Descripción | Rendimiento | Precio | Importe |
|---|---|---|---|---|---|
| mt26wur010d | Ud | Cartucho a base de resina de viniléster, libre de estireno, código de pedido 0903450202, WIT-VM 250 330ML "WÜRTH", de dos componentes, de 330 ml, con cánula mezcladora. (material) | 0.013 | 46.05 | 0.599 |
| mt26wur090a | Ud | Elemento de fijación compuesto por varilla roscada de acero cincado calidad 5.8, código de pedido 5915108110, W-VD-A/S M8-20/100 "WÜRTH", de 8 mm de diámetro y 100 mm de longitud, tuerca y arandela. (material) | 1 | 3.52 | 3.520 |
| mo113 | h | Peón ordinario construcción. (mano de obra) | 0.08 | 21.69 | 1.735 |
| % | % | Costes directos complementarios | 2 % | 5.854 | 0.117 |
|  |  | Costes directos |  |  | 5.971 |

Residuos:
- colocación: mt26wur010d; factor de residuo 0.03
- colocación: mt26wur090a; factor de residuo 0.02

## Recursos

**mt26wur010d** Ud Cartucho a base de resina de viniléster
Datos técnicos: Coste energético 69.356 MJ; Emisión de CO2 2.858 kg; Código LER 17 09 04; Masa del elemento 0.578 kg; Volumen 0.000385 m3
Residuos:
- embalaje: re170203 Plástico. (componente de residuo); rendimiento 0.2 kg; Código LER 17 02 03; Masa del elemento 1 kg; Volumen 0.001667 m3

**mt26wur090a** Ud Elemento de fijación compuesto por varilla roscada de acero cincado calidad 5.8
Datos técnicos: Coste energético 2.717 MJ; Emisión de CO2 0.136 kg; Código LER 17 04 05; Masa del elemento 0.03 kg; Volumen 0.000014 m3
Residuos:
- embalaje: re170203 Plástico; rendimiento 0.025 kg
