# Encuentro de faldón con paramento vertical

- Propiedad del archivo: CYPE INGENIEROS, S.A.
- Formato: FIEBDC-3/2002
- Divisa: EUR
- Costes indirectos: 3.00 %
- IVA: 21.00 %

## Q Cubiertas

### QR Remates

#### QRE Encuentros

**QRE020** m Encuentro de faldón con paramento vertical.
Encuentro frontal de faldón con paramento vertical en cubierta inclinada, impermeabilización con banda impermeabilizante autoadhesiva de betún modificado con elastómero SBS, Roltex "WÜRTH", de 30 cm de anchura, revestida por una de sus caras con una lámina de aluminio color teja protegida con perfil de chapa de acero galvanizado, recibido en roza del paramento con mortero de cemento.
Incluye: Apertura de roza perimetral en el paramento vertical. Colocación de la banda autoadhesiva. Fijación del perfil metálico. Sellado de juntas.
Criterio de medición de proyecto: Longitud medida en verdadera magnitud, según documentación gráfica de Proyecto.
Criterio de medición de obra: Se medirá, en verdadera magnitud, la longitud realmente ejecutada según especificaciones de Proyecto.

| Código | Ud | Descripción | Rendimiento | Precio | Importe |
|---|---|---|---|---|---|
| mt13aew010k | m | Banda impermeabilizante autoadhesiva de betún modificado con elastómero SBS, Roltex "WÜRTH", de 30 cm de anchura, revestida por una de sus caras con una lámina de aluminio color teja, para la impermeabilización de encuentros. (material) | 1.100 | 8.26 | 9.09 |
| mt15acc020c | m | Perfil de chapa de acero galvanizado, espesor 0,8 mm, desarrollo 300 mm, y 2 pliegues. (material) | 1.100 | 2.04 | 2.24 |
| mt09mor010e | m³ | Mortero de cemento CEM II/B-P 32,5 N tipo M-10, confeccionado en obra con 380 kg/m³ de cemento y una proporción en volumen 1/4. (material) | 0.010 | 133.30 | 1.33 |
| mt15sja020a | Ud | Cartucho de masilla de poliuretano, de 310 cm³. (material) | 0.170 | 7.01 | 1.19 |
| mo011 | h | Oficial 1ª montador. (mano de obra) | 0.307 | 23.74 | 7.29 |
| mo080 | h | Ayudante montador. (mano de obra) | 0.307 | 21.94 | 6.74 |
| % | % | Costes directos complementarios | 2 % | 27.88 | 0.56 |
|  |  | Costes directos |  |  | 28.44 |
