# Lámina altamente transpirable, por el interior de la cubierta inclinada

- Propiedad del archivo: CYPE Ingenieros S.A.
- Formato: FIEBDC-3/2016
- Programa: Generador de precios de la construcción. CYPE Ingenieros, S.A.
- Fecha: 22/10/2024
- Divisa: EUR
- Costes indirectos: 3 %
- IVA: 21 %

## N Aislamientos e impermeabilizaciones

### NE Estanqueidad

#### NEN Cubiertas inclinadas

**NEN015** m² Lámina altamente transpirable, por el interior de la cubierta inclinada.
Lámina altamente transpirable, impermeable al agua de lluvia, de polipropileno, con armadura, Lit "WÜRTH", de 148 g/m², de 0,03 m de espesor de aire equivalente frente a la difusión de vapor de agua, según UNE-EN 1931, estanqueidad al agua clase W1 según UNE-EN 1928, (Euroclase E de reacción al fuego, según UNE-EN 13501-1). Colocación en obra: con solapes, por el interior de la cubierta inclinada con una pendiente media del faldón de hasta el 30%. Incluso cola para el sellado de encuentros, cinta adhesiva de doble cara Tapeplus "WÜRTH", para fijación a la superficie soporte y cinta autoadhesiva Eurasol Max "WÜRTH" para sellado de juntas.
Incluye: Limpieza y preparación de la superficie. Corte y preparación. Sellado de encuentros. Colocación y fijación de la lámina para el control del vapor. Corte de la cinta de sellado. Colocación de la cinta de sellado.
Criterio de medición de proyecto: Superficie medida según documentación gráfica de Proyecto.
Criterio de medición de obra: Se medirá la superficie realmente ejecutada según especificaciones de Proyecto.

| Código | Ud | Descripción | Rendimiento | Precio | Importe |
|---|---|---|---|---|---|
| mt15pdw010Cc | m² | Lámina altamente transpirable, impermeable al agua de lluvia, de polipropileno, con armadura, Lit "WÜRTH", de 148 g/m², de 0,03 m de espesor de aire equivalente frente a la difusión de vapor de agua, según UNE-EN 1931, estanqueidad al agua clase W1 según UNE-EN 1928, (Euroclase E de reacción al fuego, según UNE-EN 13501-1), suministrada en rollos de 1,50x50 m, según UNE-EN 13859-2. (material) | 1.2 | 4.56 | 5.472 |
| mt15pdw100d | m | Cinta adhesiva de doble cara Tapeplus "WÜRTH", con adhesivo acrílico, de 50 mm de anchura, con resistencia a los rayos UV, rango de temperatura de trabajo de -20 a 100°C, suministrada en rollos de 50 m de longitud. (material) | 5 | 1.12 | 5.600 |
| mt15pdw030d | m | Cinta autoadhesiva Eurasol Max "WÜRTH", de polipropileno, con adhesivo acrílico sin disolventes, armadura de poliéster y película de separación de papel siliconado, de 0,29 mm de espesor y 60 mm de anchura, rango de temperatura de trabajo de -40 a 100°C, para el sellado de láminas impermeabilizantes y para el control del vapor, suministrada en rollos de 25 m de longitud. (material) | 1.02 | 1.87 | 1.907 |
| mt15pdr310a | Ud | Cartucho de 310 ml de cola, a base de polímeros en dispersión acuosa, sin disolventes; para el sellado de láminas para el control del vapor. (material) | 0.17 | 14.08 | 2.394 |
| mo054 | h | Oficial 1ª montador de aislamientos. (mano de obra) | 0.055 | 22.74 | 1.251 |
| mo101 | h | Ayudante montador de aislamientos. (mano de obra) | 0.028 | 21.02 | 0.589 |
| % | % | Costes directos complementarios | 2 % | 17.213 | 0.344 |
|  |  | Costes directos |  |  | 17.557 |

Residuos:
- colocación: mt15pdw010Cc; factor de residuo 0.035
- colocación: mt15pdw030d; factor de residuo 0.0275
- colocación: mt15pdr310a; factor de residuo 0.03

## Recursos

**mt15pdw010Cc** m² Lámina altamente transpirable
Datos técnicos: Coste energético 17.048 MJ; Emisión de CO2 0.594 kg; Código LER 17 06 04; Masa del elemento 0.148 kg; Volumen 0.000247 m3
Residuos:
- embalaje: re170203 Plástico. (componente de residuo); rendimiento 0.034 kg; Código LER 17 02 03; Masa del elemento 1 kg; Volumen 0.001667 m3

**mt15pdw030d** m Cinta autoadhesiva Eurasol Max "WÜRTH"
Datos técnicos: Coste energético 27.879 MJ; Emisión de CO2 0.873 kg; Código LER 17 02 03; Masa del elemento 0.3 kg; Volumen 0.0005 m3

**mt15pdr310a** Ud Cartucho de 310 ml de cola
Datos técnicos: Coste energético 52.250 MJ; Emisión de CO2 2.596 kg; Código LER 17 09 04; Masa del elemento 0.39 kg; Volumen 0.00026 m3
Residuos:
- embalaje: re170203 Plástico; rendimiento 0.2 kg
