# Impermeabilización de junta de construcción en contacto con el agua, con perfil hidroexpansivo

- Propiedad del archivo: CYPE Ingenieros S.A.
- Formato: FIEBDC-3/2016
- Programa: Generador de precios de la construcción. CYPE Ingenieros, S.A.
- Fecha: 22/10/2024
- Divisa: EUR
- Costes indirectos: 3 %
- IVA: 21 %

## N Aislamientos e impermeabilizaciones

### NI Impermeabilizaciones

#### NIJ Juntas

**NIJ111** m Impermeabilización de junta de construcción en contacto con el agua, con perfil hidroexpansivo.
Impermeabilización de junta de construcción, vertical u horizontal, expuesta a presión hidrostática, temporal o permanente, con perfil hidroexpansivo de bentonita, de expansión controlada en contacto con agua, Waterblock GR "WÜRTH", de 20 mm de diámetro, colocado con solapes, fijado con clavos cada 50 cm.
Incluye: Limpieza del soporte. Replanteo. Colocación del perfil. Fijación mecánica del perfil.
Criterio de medición de proyecto: Longitud medida según documentación gráfica de Proyecto.
Criterio de medición de obra: Se medirá la longitud realmente ejecutada según especificaciones de Proyecto.

| Código | Ud | Descripción | Rendimiento | Precio | Importe |
|---|---|---|---|---|---|
| mt15sju010a | m | Perfil hidroexpansivo de bentonita, de expansión controlada en contacto con agua, Waterblock GR "WÜRTH", de 20 mm de diámetro. (material) | 1.05 | 22.01 | 23.111 |
| mt50spa100a | Ud | Punta de acero de 14x40 mm (diámetro 2,3 mm). (material) | 2 | 0.02 | 0.040 |
| mo032 | h | Oficial 1ª aplicador de productos impermeabilizantes. (mano de obra) | 0.109 | 22.13 | 2.412 |
| % | % | Costes directos complementarios | 2 % | 25.563 | 0.511 |
|  |  | Costes directos |  |  | 26.074 |

Residuos:
- colocación: mt15sju010a; factor de residuo 0.008

## Recursos

**mt15sju010a** m Perfil hidroexpansivo de bentonita
Datos técnicos: Coste energético 5.00e-05 MJ; Emisión de CO2 5.00e-06 kg; Código LER 01 04 09; Masa del elemento 0.0005 kg
